# Energetische Mehrfamilienreiheneckhaussanierung
Angebotsaufforderung (GAEB DA XML 3.2, DA83)
Projekt: 017647-1
Währung: EUR
Nebenangebote zugelassen: ja
Vergabeart: Freihändige Vergabe
Eröffnung: 16.01.2025 00:00:00
Ende der Zuschlagsfrist: 13.02.2025
Ausführungsbeginn: 24.03.2025
Ausführungsende: 22.08.2025
Auftraggeber: Covivio Quadriga 47. GmbH, c/o Covivio Immobilien GmbH, Essener Str. 66, 46047 Oberhausen, Deutschland
Erstellt mit: GXML Toolbox V3.3 R20230829, iTWO_64 V24.0.454, 20.01.2025

## A)
A) ALLGEMEINE VERTRAGSBEDINGUNGEN
====================================

A1) ALLGEMEINES

Dem Leistungsverzeichnis liegen die "Zusätzlichen Vertragsbedingungen für die Ausführung von Bauleistungen (Z-VOB/B)" der Covivio Immobilien GmbH in der aktuellen Fassung zugrunde.

Für sich auf dieses Leistungsverzeichnis beziehende Beauftragungen gelten die Vertragsbedingungen in jedem Einzelfall als vereinbart. Sofern zukünftig als Ersatz für die aktuell gültigen Z-VOB/B mit dem Auftragnehmer (AN) neue Z-VOB/B vereinbart werden, gelten für nach Gültigkeitsbeginn die neuen Z-VOB/B beauftragte Leistungen ausschließlich die neuen Z-VOB/B.

Für in diesem Leistungsverzeichnis ausgeführte Leistungen gelten, ergänzend zu den jeweiligen Leistungspositionen bei evtl. Widersprüchen in nachfolgend genannter Reihenfolge, folgende Bedingungen:

1. Diese ““Allgemeinen Vertragsbedingungen““ (A),
2. Die sich anschließenden ““Allgemeinen technischen Vertragsbedingungen““ (B),
3. Die sich anschließenden ““Zusätzlichen technischen Vertragsbedingungen““ (C),
4. Die ““Zusätzlichen Vertragsbedingungen für die Ausführung von Bauleistungen Z-VOB/B““,
5. Die Baustellenordnung der Covivio Immobilien GmbH in der jeweils gültigen Fassung.

Mit Erhalt der Bestellung erklärt der Auftragnehmer, dass von ihm sämtliche gesetzlichen, behördlichen und berufgenossenschaftlichen Auflagen erfüllt werden, die zur Ausführung der Leistungen erforderlich sind.

Es dürfen nur solche Materialien verwendet werden, über die der Auftragnehmer das uneingeschränkte Eigentumsrecht besitzt und die vollkommen frei von Rechten Dritter sind.

Für die Ausführung der Arbeiten ist Fachpersonal in ausreichender Zahl einzusetzen.
Hierbei ist darauf zu achten, dass für die Ausführung sämtlicher Arbeiten unsere Baustellenordnung in der jeweils gültigen Fassung zu beachten ist, die dem ausführenden Fachpersonal in geeigneter Form zur Kenntnis zu geben ist.

Der Einsatz von Subunternehmern ist lediglich in schriftlicher Absprache mit dem Auftraggeber erlaubt.

A2) KUNDENDIENST

Die Arbeiten werden in bewohnten Häusern ausgeführt.

Der Auftraggeber (AG) erwartet vom AN tatkräftige Unterstützung bei den Bemühungen, berechtigten Mieterwünschen zu entsprechen. Dazu gehören insbesondere folgende Verpflichtungen:

A3) PREISE

Soweit und sobald Überschreitungen absehbar sind, ist hierüber der Abteilung Einkauf des AG ein schriftliches Angebot einzureichen und eine gesonderte Vereinbarung zu treffen.

In die Einheitspreise sind sämtliche Kosten wie Lohn-, Material- und Nebenkosten, hierzu zählen auch erforderliche Hygieneschutzartikel, einzukalkulieren. Hierzu gehören unter anderem:

1. Koordination / Terminabsprache(n) mit dem(den) Mieter(n) / Kundenbetreuer(n) / Bauleiter(n)
2. Fahrt- und Transportkosten
3. Tarifliche Zulagen wie beispielsweise Schmutz-/Staubzulagen, Zulagen für ekelerregende Arbeiten, etc.,
4. Abdecken von Einrichtungsgegenständen zum Schutz vor Beschädigung und Verschmutzung
5. Besenreine Säuberung der Arbeitsbereiche. Hierzu gehört auch die Beseitigung von Verunreinigungen des Treppenhauses und/oder der Hauszuwegungen,
6. Ausbau und Abtransport sowie die ordnungsgemäße Entsorgung, einschließlich Kippgebühren, sämtlichen Bauschutts und schadhafter Teile. Teile, für die sich der AG eine generelle oder einzelfallbezogene Prüfung vorbehalten hat, sind bis zu diesem Zeitpunkt, längstens jedoch für die Dauer von zehn Wochen, vom AN vorzuhalten und dürfen erst danach entsorgt werden.

Erforderliche Zusatzleistungen, die in den nachfolgenden Leistungspositionen nicht enthalten sind, sind als Nachtrag dem zuständigen Bauleiter vor Ausführung zur Genehmigung aufzugeben. Die Preise für derartige Zusatzleistungen sind auf der Kalkulationsbasis des Leistungsverzeichnisses zu kalkulieren. Diese Positionen sind so ausreichend und umfassend zu beschreiben, dass sowohl eine sachlich-fachliche als auch eine kalkulatorische Nachprüfung durch den Auftraggeber gewährleistet ist.

A4) ABRECHNUNG

Maßgebend für die Abrechnung ist das nach Fertigstellung der Arbeiten durch den Auftragnehmer zu erstellende Positionsaufmaß mit der Bestätigung der Bauleitung, dass die Leistungen durchgeführt wurden.

Der Auftraggeber ist jederzeit berechtigt, ein gemeinsames Aufmaß zu verlangen.

A5) NACHHALTIGKEIT

Als eines der führenden Wohnungsunternehmen sehen wir uns mit unseren Partnern in der Verantwortung im Thema Nachhaltigkeit: Es ist unsere Pflicht, Wirtschaftlichkeit, Umweltverträglichkeit und Lebensqualität miteinander in Einklang zu bringen. Dazu gehört selbstverständlich auch, das Klima zu schützen, Ressourcen effizient zu nutzen und den Menschen ein angenehmes Lebensumfeld zu gestalten. Dazu möchten wir beitragen mit unserem Denken und Handeln, mit den verwendeten Produkten und Lösungen.
Dabei geben wir innerhalb unseres Leistungsverzeichnisses dementsprechend umweltverträgliche Produkte als Standard vor und verweisen auf die sachgemäße Handhabung und Entsorgung im Rahmen der von uns beauftragten Arbeiten.

A6) SONSTIGES

Die in diesen Bedingungen festgelegten Pflichten hat der AN jedem Dritten aufzuerlegen, dessen er sich zur Erfüllung dieser Pflichten bedient.

Das Leistungsverzeichnis darf weder ganz noch teilweise oder in irgendeiner Form Dritten entgeltlich oder unentgeltlich zugänglich gemacht werden.

## B)
B) ALLGEMEINE TECHNISCHE VERTRAGSBEDINGUNGEN
===============================================
B1) ALLGEMEINES

Für Lieferung; Herstellung und Ausführung gelten neben diesem Leistungsverzeichnis:

1. Die neuesten DIN-Vorschriften, VDE- und VDI-Richtlinien
2. Die Vorschriften der zuständigen Behörden (Bauaufsicht, Gewerbeaufsicht, Brandverhütung, TÜV, Berufsgenossenschaften und Versorgungsbetriebe, etc.)
3. Die Bestimmungen der Gerüstbauordnung
4. Die Festlegungen des jeweiligen Werkstoffherstellers. Die Werkstoffe müssen den geforderten Bedingungen der Leistungsbeschreibung entsprechen.
B2) FACHSPEZIFISCHE SACHKUNDENACHWEISE

Fachspezifische Nachweise, z. B. für den Umgang mit Asbest, PAK, und dergleichen, sind auf Anforderung des (AG) jederzeit und umgehend zu erbringen.

Bei wesentlichen Änderungen z. B. Ausscheiden eines befähigten Mitarbeiters oder Auslaufen eines befristeten Nachweises (z. B. Schweißnachweis) ist der AN verpflichtet, dies unverzüglich beim (AG) schriftlich anzuzeigen und ggf. angebotene Aufträge abzulehnen. Ebenso sind die jeweils gültigen Unfallverhütungsvorschriften zu beachten und unbedingt einzuhalten.

B3) GEBÄUDESCHÄDEN

Falls dem Auftragnehmer bei der Durchführung der Arbeiten weitere Gebäudeschäden bekannt werden (auch an anderen Gewerken), so hat er den zuständigen Bauleiter des Auftraggebers hierüber umgehend zu unterrichten.

B4) LAGER- UND ABSTELLFLÄCHEN

Die Errichtung von Lager- und Arbeitsplätzen ist im Vorfeld mit der Bauleitung abzustimmen.
Baustoffe und Bauteile dürfen nicht in den Treppenhäusern und/oder auf anderen Verkehrsflächen gelagert werden.
Bauschutt darf grundsätzlich nicht im Gebäude gelagert werden.

B5) BEDINGUNGEN FÜR DIE ENTSORGUNG VON ABFÄLLEN

Der Auftragnehmer ist verpflichtet, die beim Auftraggeber anfallenden Abfälle ordnungsgemäß und sofort zu entsorgen. Zu diesem Zweck hat er die einschlägigen Gesetze, Verordnungen und sonstigen öffentlich-rechtlichen Vorschriften z. B. das Kreislaufwirtschafts- und Abfallgesetz - einzuhalten. Eine Zwischenlagerung von Abfällen ist nicht gestattet.

Sollten die für den Transport und die Entsorgung erforderlichen Genehmigungen erlöschen, ist dies dem Auftraggeber unverzüglich schriftlich mitzuteilen. Mit Übernahme der Abfälle durch den Auftragnehmer gehen Eigentum, Gefahr, Verkehrssicherungspflicht und öffentlich-rechtliche Verantwortung auf diesen über.

Der Auftraggeber behält sich vor, zu prüfen, ob der Auftragnehmer seinen Pflichten nachgekommen ist. Hierzu kann der Auftraggeber Einsicht nehmen in die vom Auftragnehmer nach öffentlich-rechtlichen Vorschriften zu führenden Nachweisbücher und in den Genehmigungsbescheid der angefahrenen Abfallentsorgungsanlage, dessen Vorlage der Auftragnehmer zu bewirken hat.

Der Auftragnehmer hat zur Abdeckung aller - sowohl seiner als auch die des Auftraggebers sich aus der Abfallbeseitigung ergebenden Haftungsrisiken unter Einschluss des Gewässerschäden-Haftungsrisikos - auf seine Kosten eine Haftpflichtversicherung in ausreichender Höhe für Personen-, Sach- und Vermögensschäden abzuschließen und dem Auftraggeber den Abschluss auf Verlangen nachzuweisen. Diese Regelung lässt die Haftung des Auftragnehmers unberührt.

B6) BAUSTOFFE UND EINBAUTEILE

Sämtliche Baustoffe und Einbauteile müssen hinsichtlich ihrer Art und ihrer Verarbeitung den bei Ausführung aktuellen DIN-Vorschriften und sonstigen anerkannten bautechnischen Richtlinien entsprechen. In der Regel sind gütegeschützte Baustoffe und Einbauteile zu verwenden. Der Auftraggeber kann einen Gütenachweis für diese Materialien verlangen. Wenn nicht gütegeschützte Baustoffe oder Einbauteile angeboten oder eingebaut werden, hat der Auftragnehmer auf seine Kosten den Gütenachweis zu erbringen. Der Auftraggeber ist berechtigt, die Verwendung nicht normengerechter oder ungeeignet erscheinender Materialien abzulehnen. Der Auftraggeber ist in begründeten Fällen berechtigt, Materialproben zu entnehmen und prüfen zu lassen.

B7) SCHADSTOFFE. INSBESONDERE ASBEST

Bekanntlich wurde bis in die 1990er Jahre hinein Asbest als bevorzugter Baustoff bei Errichtung von Gebäuden verwendet. Asbest war nicht nur als Baustoff in Beton eingebunden. Er fand auch Verwendung
z. B. in speziellen Klebern für Fliesen oder anderen Bodenbelägen oder in den zu verwendeten Bauteilen selbst.

Bei sämtlichen Arbeiten an Asbestprodukten, wie z. B. bohren, sägen, schneiden oder herausreißen, können Asbestfasern freigesetzt werden, die, bei ungesichertem Umgang, im schlimmsten Falle zu einer schweren Lungenerkrankung der tätigen Personen, also auch Ihren Mitarbeitern, führen können.

Aus diesem Grunde hat der Gesetzgeber auch gemäß TRGS 519 (Technische Regeln für Gefahrstoffe) verfügt, dass nur zugelassene Fachbetriebe, die über die entsprechende Sachkunde verfügen, asbesthaltige Materialien entfernen und entsorgen dürfen.

Bei sämtlichen Arbeiten ist daher immer kritisch zu prüfen, ob Bauteile Asbest enthalten könnten und im Verdachtsfall, vor Ausführung von Arbeiten, unsere Bauleitung zu Rate zu ziehen, um mögliche Gesundheitsgefährdungen Ihrer Mitarbeiter und unserer Mieter zu verhindern.

## C)
C) ZUSÄTZLICHE TECHNISCHE VERTRAGSBEDINGUNGEN
================================================

Insbesondere wird auf die folgenden Regelwerke hinweisen:

- Betriebssicherheitsverordnung BetrSichV, mit den zugehörigen technischen Regeln "TRBS"
- Berufsgenossenschaftliche Information: BGI 663
- DIN EN1263-1 Schutznetze (Auffangnetze); Teil 1: Sicherheitstechnische Anforderungen, Prüfverfahren
- BGR 179 Einsatz von Schutznetzen
- DIN 18540 Abdichten von Außenfugen im Hochbau mit Fugendichtungsmassen
- DIN V 18550 Putz und Putzsysteme - Ausführung
- DIN 55699 Verarbeitung von Wärmedämm-Verbundsysteme
- DIN 4108 Beiblatt 2 Wärmeschutz und Energie-Einsparung in Gebäuden
- DIN 18345 Wärmedämm-Verbundsyssteme
- DIN 18352 Fliesen- und Plattenarbeiten (für keramische Beläge)
- DIN 18363 Maler- und Lackierarbeiten
- DIN 4102-1 Brandverhalten von Baustoffen und Bauteilen
- UVV Unfallverhütungsvorschriften
- Landesbauordnung Berlin

Die jeweiligen Hersteller-Verarbeitungsvorschriften sind bereits bei der Materialwahl zu beachten und stets einzuhalten. Gleiches gilt für Verlegerichtlinen.

Für Leistungen, die nach Fertigstellung nicht mehr sicht-, und prüfbar sind, ist von Auftragnehmerseite eine entsprechende Fotodokumentation, den Abrechnungsunterlagen beizufügen.

Die bautechtechnischen und bauaufischtlichen Nachweise, Übereinstimmungserklärungen sowie Fachunternehmerbescheinigungen sind dem AG spätestens mit der Schlussrechnung vorzulegen

Artenschutz an Gebäuden

Vor und während der Durchführung von Gerüst-, Fassaden- oder Dacharbeiten ist durch den AN zu überprüfen, ob durch die beabsichtigten und beauftragten Maßnahmen evtl. gebäudebewohnende Tierarten wie z.B. Mauersegler, Fledermäuse, Schwalben u.A. gestört oder vertrieben werden. Die Vorschrift des § 44 Bundesnaturschutzgesetz ist zu beachten. Bei drohenden Verstößen gegen diese Vorschrift ist zwingend die weitere Vorgehensweise mit der Bauleitung des AG bzw. gemeinsam mit dem Amt für Umwelt und Grün abzustimmen. Soweit die Umsetzung der Maßnahmen bereits begonnen hat und die drohende Beeinträchtigung nicht vor Beginn der Maßnahmen erkennbar war, sind die Arbeiten umgehend bei Erkennen
eines drohenden Verstoßes gegen § 44 BNatSG in dem entsprechenden Bereich vorübergehend bis zur abschließenden Klärung der weiteren Vorgehensweise auszusetzen.

Hinweise für die Kalkulation

Sofern in der Leistungsbeschreibung nicht separat beschrieben, sind in die Einheitspreise der aufgeführten Leistungen einzukalkulieren:

Reinigen der Baustelle und Zugangswege sowie des Außengeländes jeweils zum Wochenende und vor
Feiertagen sowie nach Beendigung der Vertragsarbeiten.

Notwendige Schutzmaßnahmen an Dächern, Rinnen, Fallrohren, Blechen, Fugenbändern, Fußböden, Geländern, Stahlzargen, Fenstern, Türen, Beschlägen und sonstigen Bauteilen vor Verunreinigungen und Beschädigungen durch die Putzarbeiten, einschl. der erforderlichen Stoffe oder Schutzanstriche für Verblendungen, Gesimse, Sohlbänke, eloxierte Teile u.ä. sowie die spätere Beseitigung.

Das Wiederherstellen infolge Beschädigungen an Grünanlagen (durch Anlieferung, Lagerflächen etc.).

Zuschnitte und Anpassarbeiten an den Dämmplatten (Ausschnitte, Aussparungen, Schrägen, etc.).

Das Herstellen von bis zu 0,50 m² grossen mobilen Musterflächen nach Vorauswahl vorliegender Farbvorschläge.

Sonstiges

Alle Leistungen umfassen auch die Lieferung der dazugehörigen Stoffe und Bauteile einschl. Abladen und Lagern auf der Baustelle, sofern in der Leistungsbeschreibung nichts anders beschrieben. Die Anlieferung sämtlicher zur Ausführung kommender Stoffe muss in der Originalverpakung erfolgen

Es sind die Verarbeitungsvorschriften der Baustoffhersteller zu beachten. Bei Systemaufbauten dürfen nur die Stoffe eines Herstellers verwendet werden

Wiederaufbereitete (Recycling-) Stoffe sind von der Verwendung ausdrücklich ausgeschlossen.

Flächen mit Abläufen, insbesondere Kellerausgangstreppen sind ständig von anfallendem Schutt vollständig freizuhalten, so das anfallendes Tagwasser sicher abfließen kann.

Ebenso sind die Regenstandrohre dauerhaft abzudecken, so das es zu keiner Verstopfung der Grundleitung
kommen kann.

## Zusätzlicher Text
OBJEKT- UND PROJEKTKURZBESCHREIBUNG
======================================

Bei der im letzten Weltkriegsjahr 1918 erstbezogenen, berlintypischen Blockrandeckbebauung mit fünf Geschossen und Vollunterkellerung, handelt es sich um ein überwiegend zu Wohnzwecken genutztes Mehrfamilienobjekt. Der markante Eckturm mit Zwerchgiebel, wurde im Rahmen der letzten Großmaßnahme mit Ausbau der Dachgeschosse und Schaffung sieben neuer Einheiten, im Jahr 1988 wiedererrichtet. Einschließlich dieser Neuausbauten verfügt das Objekt über insgesamt 37 Wohn- und Gewerbeeinheiten.

Zur Ausführung im Jahr 2025, ist die Sanierung der Gebäudehülle mit Außenwänden, Dach, Türen und Fenstern geplant. Im Fokus dabei steht die Energieeffizienzsteigerung und CO2-Emissionssenkung. Der bauzeitliche Fassadencharakter soll dabei erhalten und durch die neue Außenwanddämmung nicht zerstört werden. Die horizontal die Gebäudefront gliedernden Gesimsbänder sowie auch die Zierlisenen und Fensterfaschen, werden im Zuge der Außenputzarbeiten wie Vorhanden repliziert..

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
Die Außenwände erhalten ein vollmineralisches Wärmedämmverbundsystem aus Steinwolledämmplatten und silikatischem Oberputz. Bis zur Höhe der ersten Geschossdecke, wird auf beiden Straßenfassaden ein widerstandsfähiger Oberbelag aus kleinformatiger Keramik bekleidet. Die neuen Fenster- und Türelemente auf der Straßenseite Eichborndamm, erhalten eine schalldämmende Verglasung der höchsten Schutzklasse.

Die neue Dämmung des Daches wird ohne Eingriff in die bewohnten Innenräume, im System mit Luftdichtung von außen eingebracht. Die vorhandenen Sparren werden aufgedoppelt und die neuen Gefache voll ausgedämmt mit Holzfaserklemmfilz. Als Behelfsdeckung und oberste Wärmedämmschicht kommen Unterdeckplatten aus Holzfaser zum Einsatz..

In den drei Treppenhäusern werden Wand-, Decken- und Bodenflächen erneuert. Die Wände und Decken erhalten einen neuen mineralischen Farbanstrich mit schimmelwidriger, widerstandsfähiger Silikatfarbe. Auf die hölzernen Podest- und Trittstufenflächen wird ein robuster Neubelag aus Linolium appliziert.

## 03 Maler-, Putz- und Bodenbelagsarbeiten
Datum: 20.01.2025

### Bereich 1 TREPPENHÄUSER

*Hinweis*
Treppenhaus Eichborndamm 72:
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
Treppenhaus Eichborndamm 70:
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
Treppenhaus Kienhorststraße 155/157:
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
#### Abschnitt 1.1 Schutzmaßnahmen

**1.1.10 Bodenflächenschutz mit Vlies und Hartfaserplatten**
Liefern, zuschneiden, aufbringen, unterhalten und nach Beendigung der Arbeiten
entfernen und fachgerechtes entsorgen geeigneter Schutzabdeckungen auf erdgeschossigen Treppenhausbodenflächen (insbesondere die durch
herunterfallende Gegenstände, Betonteile und/oder Strahlmittel verunreinigt und beschädigt werden können)
mittels wasserfesten Hartfaserplatten einschließlich unterseitigem Schutzvlies
zur Vermeidung von
Verschmutzungen und/oder Beschädigungen der Bodenflächen.

Ansicht Flurbodenfläche:

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
Der Schutzbelag ist lagesicher herzustellen und die Einzelplatten sind mit geeigneten
Mitteln gegen verrutschen zu sichern.
Menge: 60,000 m²

#### Abschnitt 1.2 Rückbauarbeiten

**1.2.10 Demontage und Entsorgung Wandanbauteile**
Vorhandene Lampen, Schalter, etc. im Treppenhauswand-
und -deckenbereich demontieren, in Container oder Fahrzeug laden
und einschließlich
Transport- und Entsorgungskosten
fachgerecht entsorgen.
Menge: 30,000 St

**1.2.20 Ausbau Flurinnentür mit Zargenrahmen**
Vorhandene Abstellraum-Flurinnentür im Erdgeschosshausfluhr,
Abmessungen Zargenaußenkanten:

- Breite ca. 750 mm
- Höhe ca. 1650 mm

inklusive Zargenrahmen ausbauen
und zur nachfolgenden malertechnischen Überarbeitung in die Werkstatt des Bieters überführen.

Foto instandzusetzende Flurtür:

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Menge: 2,000 St

**1.2.30 Rückbau und Entsorgung Altbelag Podeste**
Vorhandenen Linoleum- oder Kunststoffaltbelag im Podestbereich einschließlich
Anstrich, Anstrichreste und
Pflegeschichten jeglicher Art
rückbauen, laden und einschließlich Transport- und Entsorgungskosten
fachgerecht entsorgen.
Menge: 96,000 m²

**1.2.40 Rückbau und Entsorgung Altbelag Stufen**
Vorhandenen Linoleum- oder Kunststoffaltbelag im Stufenbereich,
Abmessungen

- Stufenbelagbreite ca. 200 mm
- Stufenbelaglänge ca. 900 mm

einschließlich
Anstrich, Anstrichreste und
Pflegeschichten jeglicher Art
rückbauen, laden und einschließlich Transport- und Entsorgungskosten
fachgerecht entsorgen.
Menge: 249,000 St

#### Abschnitt 1.3 Vorbereitung Wand- und Deckenflächen

*Hinweis*
Foto abgängiger Plattenwerkstoff und Wassereintragsspuren oberste Treppenhausdecke :

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
**1.3.10 Wandschlitze < 6cm schließen**
Fachgerechtes Verschließen bauseits hergestellter Kabelschlitze bis zu einer Breite von ca. 6 cm.
Menge: 120,000 m

**1.3.20 Wandschlitze > 6cm schließen**
Fachgerechtes Verschließen bauseits hergestellter Kabelschlitze über ca. 6 cm Breite.
Menge: 120,000 m

**1.3.30 Untergrundprüfung und Trockenreinigung**
Vorhandenen Untergrund auf Tragfähigkeit prüfen. Hohlstellen und
nicht tragfähige, lose Teile
bis auf den
tragfähigen Untergrund mittels hierzu geeigneter Geräte
entfernen.
Schuttmassen aufnehmen, zu Boden transportieren,
in Container oder
Fahrzeug laden und fachgerecht entsorgen inkl. anfallender
Entsorgungskosten.

Anfallendes Material wird Eigentum des AN und ist
entsprechend kommunaler Vorschriften und gesetzlicher Verordnungen fachgerecht zu
entsorgen.
Menge: 1150,000 m²

**1.3.40 Partielle Fehlstellenausbesserung**
Aufbringen eines
mit für den vorhandenen Untergrund geeigneten
Innenputzes
auf partiellen
Ausbrüchen und nicht planen Oberflächen bis
eine flächenbündige Oberfläche
mit der umseitigen Wandspachtelung erzielt ist.
Ausgebesserte Bereiche fachgerecht grundieren.
Putzstärke ca. 10-30 mm.

Angeb. Fabr.: '....................................................'
Menge: 100,000 m²

**1.3.50 Rissaufweitung und -verfüllung**
Risse in vorhandenen Wand- und Deckenflächen V-förmig
aufweiten, säubern,
lose und hohlliegende
Ränder abstoßen,grundieren und mit auf
den Anwendungsfall abgestimmter
Rissspachtelmasse
oberflächenbündig verfüllen.
Menge: 40,000 m

**1.3.60 Altputzflächen bis 10mm mechanisch abtragen**
*** Bedarfsposition mit GB
Alte und nicht tragfähige Innenputzflächen
maschinell
mittels handgeführter Geräte inkl. Staubabsaugung
am Gerät zur Reduzierung der Staubbelastung, vollständig bis zum tragfähigen Untergrund abfräsen.

Der anfallende Schutt ist aufzunehmen
und gemäß gesetzlicher
Bestimmungen fachgerecht zu entsorgen.

Abzutragende Putzschichtstärke bis ca. 10 mm
Menge: 200,000 m²

**1.3.70 Altanstrichflächen mechanisch abtragen**
Alte, abgängige und nicht tragfähige Anstrichschichten
maschinell
mittels handgeführtem Kleingerät inkl. Staubabsaugung
zur Reduzierung der Staubbelastung,
vollständig bis
auf den tragfähigen Untergrund entfernen.
Der anfallende Schutt
ist aufzunehmen und gemäß gesetzlicher
Bestimmungen fachgerecht entsorgen.
Menge: 1150,000 m²

**1.3.80 Grundierung Innenwand- und -deckenflächen**
Grundiermittel auf Silikatbasis zur Egalisierung unterschiedlicher Saugfähigkeiten im vorhandenen Untergrund,
gemäß Systemvorgabe
liefern und unverdünnt
im Streich-, Roll- oder
Sprühverfahren fachgerecht applizieren.
Glanzstellen vermeiden.
Bei stark saugenden Untergründen kann ein zweimaliger Auftrag nass in nass erforderlich sein.

Angeb. Fabr.: '....................................................'
Menge: 1150,000 m²

**1.3.90 Ausgleichsspachtelung Innenwand- und -deckenflächen**
Auf die festgestellten und systemgerecht vorbereiteten
Innendecken- und -wandoberflächen
gemäß DIN 18202 systemeigene
Spachtelmasse, als flächigen Untergrundausgleich
liefern,
fachgerecht  aufbringen und Unebenheiten bis zum Erreichen einer anstrichfertigen Oberfläche ausgleichen.

Dicke bis ca. 10 mm

Angeb. Fabr.: '....................................................'
Menge: 1150,000 m²

**1.3.100 Ausgleichsspachtelung Laibungs- und Sturzflächen**
Ausgleichsspachtelung wie vor beschrieben, jedoch im Bereich der Stürze, und
Laibungen an Treppenhausfenstern.

Laibungstiefe ca. 250 mm
Menge: 120,000 m

#### Abschnitt 1.4 Anstrich Wand- und Deckenflächen

**1.4.10 Deckender Silikatfarbanstrich NAK1 PGI**
Deckender Anstrich mit Sol-Silikatfarbe nach DIN EN 13300,
Klassifikation nach DIN EN 13 300, hellgetönt, Preisgruppe I.

- Glanzgrad bei 85°: stumpfmatt
- Maximale Korngröße: fein
- Kontrastverhältnis: Klasse 1
- Nassabriebbeständigkeit: Klasse 1
- Wasserdampfdiffusionsstromdichte: V ≥ 2000 g/(m² x d)
- Diffusionsäquivalente Luftschichtdicke: sd ≤ 0,01 m
- Schimmelwidrig und resistent gegen Pilzbefall

Silikatfarbe liefern und
unverdünnt satt und
gleichmäßig streichen, rollen oder spritzen.

Angeb. Fabr.: '....................................................'
Menge: 1150,000 m²

**1.4.20 Deckender Anstrich Laibungs- und Sturzflächen**
Silikatanstrich wie vor beschrieben, jedoch im Bereich der Stürze, Nieschen und
Laibungen der Treppenhausfenster.

Laibungstiefe ca. 250-300 mm
Menge: 120,000 m

**1.4.30 Zulage farbiges Absetzen Wandsockel PGI**
Zulage zu vorbeschriebenem Anstrich für das farbige Absetzen des Wandsockelbereichs im Farbton der
Preisgruppe II,
nach Wahl des Auftraggebers,
einschließlich aller Zuschläge.
Menge: 380,000 m²

**1.4.40 Zulage stark verzierte Eingangswand- und -deckenbereiche**
Zulage zu vorbeschriebenem Anstrich für das farbige Absetzen und Anarbeiten im
Bereich der stark profilierten,
verzierten Zwischenbereiche der Natursteinwandbekleidung sowie ganzflächigen Deckenbereiche.

Ansicht Stuckierungen Wand und Decke Eingangsbereich:

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
Farbton der Preisgruppe II,
nach Wahl des Auftraggebers, einschließlich aller Zuschläge.
Menge: 46,000 m²

**1.4.50 Zulage Farbton Preisgruppe III**
*** Bedarfsposition ohne GB
Zulage zu vorbeschriebenem Anstrich für das Abtönen im Farbton der Preisgruppe III.
Menge: 1,000 m²

**1.4.60 Bauteilanschlussfugen**
Liefern und Herstellen der Anschlussfugen an angrenzende und einbindende Bauteile mit entsprechend überstreichbarem Acrylat.

Angeb. Fabr.: '....................................................'
Menge: 280,000 m

#### Abschnitt 1.5 Wohnungseingangstüren

*Hinweis*
Foto bestehende Wohnungseingangstüren:

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
**1.5.10 Oberflächenvorbereitung Wohnungseingangstüren**
Wohnungseingangstüroberflächen einschließlich Zargenrahmen, Schwelle und Falz
von Staub, Verunreinigungen und trennenden Substanzen befreien. Abgängige,
nicht tragfähige Altanstriche fachgerecht
entfernen. Tragfähige Altanstriche anschleifen und reinigen.
Vergraute Holzflächen
bis auf das gesunde Holz abschleifen und
Fehlstellen im Holz systemgerecht mit Feinspachtelmasse fachgerecht verkitten.
Menge: 215,000 m²

**1.5.20 Deckende Wohnungseingangstürbeschichtung**
Beschichtungssystem für die deckende Lackierung der Treppenhausinnentüraußenseiten, im
Farbton gemäß Angabe der
Bauleitung, liefern und
nach Hersteller-Verarbeitungsanleitung fachgerecht auf den gemäß Vorposition
vorbereiteten Holzuntergrund fachgerecht auftragen.

Anstrichsystem gemäß Normen:
- DIN 68861 Teil 1: 1 B
- DIN 4102-B1 (Schwerentflammbar)
- DIN 53160 Schweiß- und Speichelechtheit

bestehend aus
- 1-2 Schichten 2K-PUR-Isolierfüller
- 1 Schicht 2K-PUR-Pigmentlack
- 1 Schicht farblosem Oberflächenschutzlack

Angeb. Fabr.: '....................................................'
Menge: 95,000 m²

**1.5.30 Deckende Überholungsbeschichtung Wohnungseingangstüren**
*** Bedarfsposition ohne GB
Zweifacher fachgerechter Auftrag
einer wasserbasierten, deckenden Überholungs-/Instandhaltungsbeschichtung für
lackierte, intakte Altbeschichtungen auf Holz und Holzwerkstoffen im Innenbereich.
Angeb. Fabr.: '....................................................'
Menge: 95,000 m²

**1.5.40 Altberliner Klingelbretter**
Altberliner Klingelbretter aus Nadelholz,
inklusive deckender Oberflächenbeschichtung, in Form und Abmessungen gemäß Bestandsvorlage,
herstellen, liefern
und einschließlich
Befestigungsmaterial nach Abschluss der Anstricharbeiten, fachgerecht auf Ursprungsposition montieren.

Höhe ca. 300 mm
Breite ca. 150 mm
Dicke ca. 30 mm
Bestandsvorlage:
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
Mit einzukalkulieren, ist das zum passgenauen Einbau der neuen Klingelschalter erforderliche
Herstellen der Ausschnitte.
Menge: 37,000 Stk

#### Abschnitt 1.6 Holzwerk Treppen und Geländer

**1.6.10 Oberflächenvorbereitung Geländer**
Vorhandene Treppengeländer bestehend aus stark profilierten Füllstäben, Handlauf, Seitenwangen
und Geländerpfosten, teilweise
mit Altlasur und teilweise
mit Altanstrich, nach Herstellervorgabe
gründlich säubern, in Faserrichtung anschleifen und systemeigene Haftgrundierung mit Bürste, Roller oder im Spritzverfahren fachgerecht aufbringen.
Foto vorhandenes Treppengeländer:

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
Die Abrechnung erfolgt im Längenmaß.

Angeb. Grundierung: '....................................................'
Menge: 150,000 m

**1.6.20 Lasierende Geländerbeschichtung**
Grund- und Schlussbeschichtung des stark profilierten Füllstabtreppengeländers.

Lasurbeschichtungssystem nach
- DGNB: Qualitätsstufe 4
- GISCODE: BSW 20
- Ausgerüstet mit Lichtschutzmittel und Ligninstabilisatoren
- Frei von chem. Holzschutzmitteln

Leicht pigmentierte,
naturfarbene Lasurbeschichtung
für den Innenbereich,
mit Vergilbungsschutz, liefern und
fachgerecht aufbringen.
Die Verarbeitungsrichtlinien des Herstellers sind zu beachten.

Angeb. Fabr.: '....................................................'
Menge: 75,000 m

**1.6.30 Oberflächenvorbereitung Treppenstufen**
Vorhandene Treppenstufen (1 Stück Treppenstufe bestehend aus einer Trittstufe und einer Setzstufe) gründlich für nachstehenden Linoleumbodenbelageinbau sowie Beschichtungssystem vorbereiten.
Ausbruch- und Fehlstellen sowie gröbere Unebenheiten systemgerecht verkitten.

Foto vorhandene Treppenstufen:

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
Altanstriche und Wachse, etc. fachgerecht
mechanisch entfernen, die Oberfläche schleifen und mit entsprechendem Reiniger nachreinigen.

Angeb. Fabr.: '....................................................'
Menge: 249,000 St

**1.6.40 Oberflächenvorbereitung Treppenpodeste**
Oberflächenvorbereitung wie vor beschrieben, jedoch im Bereich der Treppenpodestflächen.
Menge: 96,000 m²

**1.6.50 Oberflächenvorbereitung Fußleisten**
Oberflächenvorbereitung wie vor beschrieben, jedoch für in Podestbereichen vorhandene, einseitig
profilierte Holzfußleisten, einschließlich Demontage und Wiedereinbau nach erfolgter Überarbeitung.
Leistenbreite ca. 70 mm,
Leistendicke ca. 30 mm
Menge: 280,000 lfm

**1.6.60 Deckende Treppenstufenbeschichtung**
Deckendes Oberflächenbeschichtungslacksystem entsprechend Anwendungsbereich für
starke Treppenhausbeanspruchung, bestehend aus Grund-, Zwischen- und Schlussanstrich.

Deckender Beschichtungsaufbau auf Wasserbasis,
für Treppensetz- und -trittstufenbereiche, mit rutschhemmender Ausrüstung, knarrfrei,
chemisch und mechanisch widerstandsfähig, liefern und fachgerecht
auf vorbereitete
Stufenoberflächen aufbringen

Angeb. Fabr.: '....................................................'
Menge: 249,000 St

**1.6.70 Deckende Treppenpodestbeschichtung**
*** Bedarfsposition ohne GB
Deckende Lackbeschichtung wie vor beschrieben, jedoch im Treppenpodestflächenbereich.
Menge: 96,000 m²

**1.6.80 Deckende Fußleistenbeschichtung**
Deckende Beschichtung wie vor beschrieben, jedoch für profilierte Holzfußleisten,
Fußleistenbreite ca. 70 mm,
Fußleistendicke ca. 30 mm
Menge: 275,000 lfdm

**1.6.90 Oberflächenvorbereitung und Deckbeschichtung Handlauf**
Oberfläche profilierter Handläufe mit Altbeschichtung, aus Massivholz, fachgerecht
schleifen und die
Gesamtfläche mit für die Oberfläche geeigneter
Haftgrundierung gemäß Herstellerangaben
grundbeschichten
und abschließend zweifach deckend mit Seidenmattlack fachgerecht beschichten.

Angeb. Fabr.: '....................................................'
Menge: 150,000 m

#### Abschnitt 1.7 Vorbereitung Bodenflächen

**1.7.10 Untergrundvorbereitung Podestflächen**
Untergrund der Podestböden auf Verlegereife prüfen, Flächen gründlich absaugen, reinigen und nach
DIN 18365 mit entsprechend geeignetem
Grundierungsmittel nach Herstellervorschrift fachgerecht grundieren.
Bereiche mit knarrenden, losen Holzdielen
sind konstruktiv mit Holzschrauben
nachzubefestigen und die Fläche
maschinell  zu schleifen.

Angeb. Fabr.: '....................................................'
Menge: 96,000 m²

**1.7.20 Untergrundvorbereitung Treppenstufen**
Stufenuntergrund auf Verlegereife prüfen, Flächen gründlich absaugen, reinigen und nach
DIN 18365 mit entsprechend geeignetem
Grundierungsmittel nach Herstellervorschrift fachgerecht grundieren.
Bereiche mit knarrenden, losen Holzdielen
sind konstruktiv mit Holzschrauben nachzubefestigen und die Fläche
maschinell zu schleifen.
Menge: 252,000 Stk

**1.7.30 Ausgleichsspachtelung Holzbodenflächen**
Faserverstärkte, elastische, zementäre Spachtelmasse zum Ausgleichen und Nivellieren
von Holzdielenböden, Holzwerkstoffplatten
und Trockenausbauelementen, etc.,
liefern und fachgerecht aufbringen.

Angeb. Fabr.: '....................................................'
Menge: 96,000 m²

**1.7.40 Ausgleichsspachtelung Treppenstufen**
Faserverstärkte Spachtelung wie vor beschrieben, jedoch im Treppensetz- und Trittstufenbereich.
Menge: 252,000 Stk

**1.7.50 Zulage zusätzlicher Spachtelgang**
*** Bedarfsposition ohne GB
Zusätzliche Spachtelung als
Zulage nur nach Erfordernis und auf Anweisung der örtlichen Bauleitung..
Menge: 1,000 m²

**1.7.60 Reparaturwinkel**
*** Bedarfsposition ohne GB
Reparaturwinkel aus verzinktem Stahl,
Länge ca. 1000 mm
liefern und im Bereich von Ausbrüchen und Schadstellen fachgerecht montieren
Menge: 1,000 Stk

#### Abschnitt 1.8 Bodenbelagsarbeiten

*Hinweis*
Ansicht Podestgeometrie mit Abmessungen:

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
**1.8.10 Linoliumpodestbelag**
Linolium-Bodenbelag in Bahnen,

- einschichtig,
- durchgehend richtungsorientiert
- marmoriert,
- ohne Träger
- Oberfläche PU-vergütet
- Dicke 2,5 mm

liefern,
passgenau, fachgerecht zuschneiden und auf vollflächig gespachtelten
Untergrund
in fertiger Arbeit einschließlich
Klebstoffauftrag nach Herstellervorschrift
verlegen.

Angeb. Fabr.: '....................................................'
Menge: 96,000 m²

**1.8.20 Linoliumstufenbelag**
Linoliumbelag wie vor beschrieben, jedoch im Treppenstufenbereich.

- Stufenbreite ca. 220 mm
- Stufenlänge ca. 1000 mm

einschließlich Zuschnitt- und Anpassarbeiten.
Menge: 249,000 St

**1.8.30 Fugenfräsen**
Verschweißen und Fräsen der Fugen vorbeschriebenem Bahnenbelag, ohne Träger,
systemgerecht mit
belagkonformer Schweißschnur,
Durchmesser ca. 4 mm.
Farbton analog Bodenbelag und gemäß
Angabe der Bauleitung.
Menge: 94,500 qm

**1.8.40 Dauerelastische Bauteilanschlussfugen**
Liefern und fachgerechtes Herstellen dauerelastischer Anschlussfugen im im
Bereich angrenzender Bauteile und
Beläge aus Stein,
Türen, etc. gemäß Materialvorgabe
Bodenbelagherstellers.

Angeb. Fabr.: '....................................................'
Menge: 90,000 m

**1.8.50 Holzviertelstäbe 14x14mm**
Viertelstäbe 14 x 14 mm, in fertiger Arbeit deckend lackiert liefern und
einschließlich Befestigungsmaterial
und Zuschnittarbeiten fachgerecht montieren.
Menge: 280,000 m

**1.8.60 Aluminiumtreppenkantenschutzprofil 1000mm lang**
Treppenkantenwinkel, einseitig profiliert,
stranggepresst,
liefern und inklusive
Befestigungsmaterial und Anpassarbeiten in fertiger Arbeit fachgerecht montieren.
- Breite x Höhe ca. 45 x 23 mm
- Länge ca. 1000 mm
- Aluminium EN AW 6063
- versenkt gebohrt
- Farbton Oberfläche nach Auftraggeberangabe
- Montage Schraubbefestigung

Die Anwendungs- und Verarbeitungshinweise der Lieferfirma
sind zu beachten.

Angeb. Fabr.: '....................................................'
Menge: 249,000 St

**1.8.70 Vorbereitung Mattenbett Sauberlaufzone**
Vorhandene Sauberlaufmatte einschließlich Anbau- und Befestigungsteile,
Mattenrahmen, etc. rückbauen, aufladen, transportieren
und inklusive
Transport- und Entsorgungskosten
fachgerecht entsorgen.

- Tiefe Mattenbett ca. 20 mm
- Mattenbreite ca. 750 mm
- Mattenlänge ca. 900 mm

Auf den gesäuberten Mattenbereich zur Vorbereitung für neue Matteneinlage eine
Ausgleichsspachtelung
einschließlich Abdichtungsanstrich
fachgerecht aufbringen.

Mattenbett in fertiger Arbeit einlagefertig für in Folgeposition beschriebene Matte herstellen.
Menge: 3,000 St

**1.8.80 Sauberlaufmatte mit Rips und Bürste 750x900x20mm**
Aufrollbare, strapazierfähige Eingangsmatte,
Abmessungen ca. 750 x 900 x 20 mm nach Maß für die
aufliegende, passgenaue Verlegung
in vorbereitetem Mattenbett.

Sauberlaufmatte mit

- Rahmen aus verwindungssteifem Aluminiumprofil 2,5 mm
- Obermaterial Rips: Polypropylen, UV-beständig
- Bürstenprofil aus robustem, strapazierfähigem Nylon
- trittschalldämmender Filzprofilunterseite
- Profilabstand ca. 5 mm
- Rutschsicherheit R11 nach DIN 51130
- Rips- und Bürstenfarbe schwarz

liefern und in fix und fertiger Arbeit fachgerecht in vorbeschriebenes Mattenbett einbauen.

Angeb. Fabr.: '....................................................'
Menge: 3,000 St

### Bereich 2 SONSTIGES

#### Abschnitt 2.1 Maler- und Beiputzarbeiten Wohnungsinnenräume

**2.1.10 Anarbeitung Wandbeläge in Wohnungsinnenräumen**
Nach erfolgtem, bauseitigem Außenelementetausch, die bestehenden Beläge
im Laibungs- und Wandbereich
in den Wohnungsinnenräumen fachgerecht
anarbeiten.

Vorhandene Schad- und Fehlstellen sind fachgerecht mit für den Anwendungsfall
geeignetem Ml auszubessern.

Die Anarbeitung hat mit
artgleichem Spachtel- und Reparaturmaterial
gemäß im
Vorfeld erfolgter Materialprüfung des jeweils vorhandenen Belages zu erfolgen.

Die maximale Laibungstiefe in den Wohnungsinnenräumen beträgt  ca. 300 mm.

Der raumseitige Blendrahmenanschluss erfolgt analog Anwendungsbereich mit
entsprechend
bauaufsichtlich geprüft und zugelassenem, spritz- und überstreichbarem
Dichtstoff.

Es darf kein Silikon verwendet werden.

Die Anschlussarbeiten werden sukzessive über die Maßnahmendauer, analog
dem Einbaufortschritt der
Elemente, in stetiger Abstimmung mit dem
ausführenden Fensterbaubetrieb durchgeführt.

Die Abrechnung erfolgt gemäß Aufmaß über die tatsächliche Länge, in fix und fertiger Arbeit.
Sämtliche Zuschläge
sind mit in diese Position einzukalkulieren und werden nicht
gesondert vergütet.

Der Aufwand für die Vereinbarung
der notwendigen Termine mit den einzelnen
Mietern, zwecks Zutritt zu den Arbeitsbereichen im Wohnungsinneren,
ist in diese Position mit einzukalkulieren und wird nicht gesondert vergütet.
Menge: 1150,000 m

#### Abschnitt 2.2 Stundenlohnarbeiten

*Hinweis*
Hinweis Stundenlohnarbeiten

Stundenlohnarbeiten für unvorhersehbare, das Gesamtwerk jedoch erforderliche Arbeiten im Gebäudeaußenbereich, nach ausdrücklicher Anordnung durch die Bauleitung.

Über jegliche Stundenlohnarbeiten hat der Bieter einen Stundenrapport (inkl. Ort, Datum, ausgeführter Tätigkeit, Personenbezeichnung, etc.) zu führen und dem Bauherrn bzw. der Bauüberwachung unaufgefordert zu übermitteln.

Erklärung des Bieters:

Ich/Wir erkläre(n) hiermit, dass die von mir/uns angebotenen Stundenverrechnungssätze unter Beachtung der preisrechtlichen Vorschriften ermittelt wurden und unabhängig von der Anzahl der abgerechneten Stunden gelten.

......................................................................................................
(Ort, Datum)

......................................................................................................
(Firmenstempel, Unterschrift des Bieters)

**2.2.10 Facharbeiter**
*** Stundenlohnarbeiten
Stunden eines Facharbeiters, einschließlich aller Zuschläge.
Menge: 16,000 Std

**2.2.20 Helfer**
*** Stundenlohnarbeiten
Stunden eines Helfers, einschließlich aller Zuschläge.
Menge: 16,000 Std

**2.2.30 Auszubildender 1. Lehrjahr**
*** Stundenlohnarbeiten
*** Bedarfsposition ohne GB
Stunden eines Auszubildenden im 1. Lehrjahr, einschließlich aller Zuschläge.
Menge: 5,000 Std

**2.2.40 Auszubildender 2. Lehrjahr**
*** Stundenlohnarbeiten
*** Bedarfsposition ohne GB
Stunden eines Auszubildenden im 2. Lehrjahr, einschließlich aller Zuschläge.
Menge: 5,000 Std

**2.2.50 Auszubildender 3. Lehrjahr**
*** Stundenlohnarbeiten
*** Bedarfsposition ohne GB
Stunden eines Auszubildenden im 3. Lehrjahr, einschließlich aller Zuschläge.
Menge: 5,000 Std
